# AUSSCHREIBEN.DE
Specification (GAEB 90, DA81)
Currency: _

## AUSSCHREIBEN.DE - Triflex English
Date: 07.03.22

### Lot 01 Triflex JWS - Waterproofing system for w

*Note*
Triflex JWS
Waterproofing system for waterproof-concrete joints

Construction project: '...'
Architect/client: '...'

Preliminary remarks:

Work is carried out using products from the Mindenbased company Triflex GmbH & Co. KG.

Compliance with all applicable guidelines is taken into
account and required for the different recommended
system build-ups using Triflex products.

For the waterproofing systems Triflex JWS, version 1
and Triflex JWS, version 2 a General Building
Supervisory Authority Test Certificate (abP) is
available according to Building Regulations List A,
Part 2, No. 2.51 for liquid applied waterproofing of
building structures, No. 1.4 issue 2014/2: "Normally
flammable joint waterproofing for concrete components
with high water-penetration resistance against
pressurised and non-pressurised water and against
ground moisture", the testing principles for joint
waterproofing (PG-ÜBB): junctions of structural
waterproofing on concrete components with high
penetration resistance, issue July 2010, and the
specification of the working group of recognised
testing authorities according to BRL A, Part 2, No. 1.4
on the assessment of expansion joints in the draft
version of PG FBB Part 2, issue June 2013. In addition,
the waterproofing system is suitable for use in waterexchange zones in usage class A, load classes 1 and 2
according to the German Directive on Watertight
Concrete Structures (WU Directive).

Before the contract is awarded, contractors must prove
that they have been trained in the application of
Triflex products. Otherwise, instruction by a trainer
shall be provided on-site.

The quantities contained herein shall be checked on the
building site.

Billing shall be based on measurements conducted
jointly by the contractor and client.

The waterproofing system must be applied so as to
prevent rainwater from penetrating the system structure
in the event that work is interrupted.

For disposal of rubble, the cartage and landfill costs
shall be included in the individual prices or itemised
separately.

Concerns about prior work performed by other
contractors shall be communicated to the client in
writing immediately, ideally before work begins.

It is recommended that the bidder view the work site
prior to submitting a tender.

If alterations or special work not included herein
become necessary after work has commenced, detailed
notification shall be given before going ahead with
such alterations or special work, and the work shall
subsequently be billed separately.

Unless explicitly stated otherwise, all work shall be
regarded as a comprehensive turnkey service, including
the supply of all required materials and ancillary
services.

The contract comprises the following components:
· Specifications
· System description and manufacturerlsquo;s product
information
· German Directive on Watertight Concrete Structures
· DIN 18195, Parts 4, 5, 6 and 7
· DAfStb Directive "Protection and Repair of Concrete
Components" (Repair Guideline)
· Building code regulations
· Accident prevention regulations
· German Construction Contract Procedures (VOB), Part B
in the versions valid at the time of conclusion of the
contract.

The system build-up must be adapted by the expert
planner to meet the project-specific requirements.
Detailed tender texts must be created by the planner on
his or her own authority. There is no specific project
consultation associated with the issue of these draft
specifications. The preparation of drafts is a nonobligatory service provided by Triflex. Any legal
claims from this service are excluded.

Last updated: 02/2022

#### Section 01.01 General

**01.01.0001 Building site preparation**
Unit: psch

#### Section 01.02 Structure and substrate inspection

**01.02.0001 Cavities**
Checking for cavities by tapping the existing surfaces
with a hammer, and marking any areas that sound hollow.
Unit: psch

**01.02.0002 Moisture content**
Determine and record the moisture content of the
existing concrete substrate using a suitable gauge
(e.g. a CM device, electronic moisture meter).
Number of measurements: '.........'
Unit: psch

**01.02.0003 Adhesive tensile strength**
Determine and record the specified adhesive tensile
strength of the existing substrate using a suitable
gauge (e.g. Herion device).
Number of measurements: '.........'
Unit: psch

**01.02.0004 Compressive strength**
Determining and recording the compressive strength of
the existing concrete substrate using a Schmidt Hammer.
Number of measurements: '.........'
Unit: psch

**01.02.0005 Core sample**
Determining the concrete quality and composition by
taking a core sample.
Number of core samples: '.........'
Unit: psch

**01.02.0006 Site journal with continuous measuring**
Provision of suitable measuring devices for the
continuous measuring of air humidity, ground
temperature, air temperature and to determine the dew
point throughout the building project, incl. a site
journal with logging of measured values.
Unit: psch

#### Section 01.03 Substrate pre-treatment

*Note*
(See Triflex JWS system description, substrate pretreatment table).

**01.03.0001 Grinding**
Substrate pre-treatment by grinding with suitable
abrasive tools, incl. cleaning, acknowledgement of
delivery, off-site transportation and proper disposal
of any rubble.
Width: '.........' cm
Unit: m²

**01.03.0002 Milling**
Removal of any contaminated surfaces on the concrete
using a suitable milling machine of approx. 5 mm in
depth in order to ensure the adhesive property and
soundness of the substrate incl. acknowledgement of
delivery, off-site transportation and proper disposal
of the milled material.
Width: '.........' cm
Unit: m²

**01.03.0003 Shot-blasting**
Cleaning of entire surface using a Blastrac shotblasting method, incl. machine-sanding junctions,
cleaning of areas, off-site transportation and proper
disposal of any blasting material residue.
Width: '.........' cm
Unit: m²

**01.03.0004 Triflex Cleaner**
Preparation of the substrate by abrading with Triflex
Cleaner in accordance with the system description and
the substrate pre-treatment table.
Width: '.........' cm
Unit: m

**01.03.0005 Joint milling machine / joint hook**
Removal of any joint sealant as required using joint
milling machine or joint hook.
Unit: m

#### Section 01.04 Triflex Primer

*Note*
See Triflex JWS system description, Substrate pretreatment table.
The primer must be applied approximately 2 cm above
each area being waterproofed in order to prevent
moisture from running behind in the transition area.

**01.04.0001 Priming of concrete**
Priming for concrete.
Priming of the surface with Triflex Cryl Primer 276.
Application according to the material
manufacturerlsquo;s technical guidelines.
Width: '.........' cm
Unit: m

**01.04.0002 Priming of resin-modified mortar**
Priming with resin-modified mortars.
Priming of the surface with Triflex Pox R 100, incl.
dressing with a surplus of quartz sand, size 0.2-0.6
mm.
Application according to the material
manufacturerlsquo;s technical guidelines.
Width: '.........' cm
Unit: m

**01.04.0003 Priming of plastic sheeting**
For plastic sheeting TPO, FPO, EPDM.
Membrane-dependent priming of the surface with Triflex
Primer 610.
For advice on a case-by-case basis, please contact the
Triflex Technical Advice Department.
Application according to the material
manufacturerlsquo;s technical guidelines.
Width: '.........' cm
Unit: m

**01.04.0004 Priming of glass**
Priming of the surface with Triflex Glass Primer, incl.
pre-cleaning of the surface with Triflex Glass Cleaner.
Application according to the material
manufacturerlsquo;s technical guidelines.
Width: '.........' cm
Unit: m

**01.04.0005 Priming of metal**
e.g. stainless steel, steel and zinc.
Priming of the surface with Triflex Metal Primer.
Application according to the material
manufacturerlsquo;s technical guidelines.
Width: '.........' cm
Unit: m

#### Section 01.05 Triflex repairs

**01.05.0001 Grouting**
For shrinkage cracks, small areas of damage and uneven
areas.
Grouting and filling in with Triflex Cryl Paste.
Consumption: 1.40 kg/m² per mm coat thickness.
Application according to the material
manufacturerlsquo;s technical guidelines.
Unit: m²

**01.05.0002 Levelling out**
For larger areas of damage.
Levelling out and filling in with Triflex Cryl RS 240.
Consumption: 2.20 kg/m² per mm coat thickness.
Application according to the material
manufacturerlsquo;s technical guidelines.
Unit: m²

**01.05.0003 Levelling off the joint area**
Levelling off the joint sealant compound when
construction joints are still functional by filling
with Triflex Cryl Paste or Triflex Cryl RS 240
depending on requirement and/or use of a closed-cell PE
round sealing band.
Application according to the material
manufacturerlsquo;s technical guidelines.
Unit: m

#### Section 01.06 Triflex water impermeable concrete joint

*Note*
Creation of joint waterproofing with Triflex ProDetail
or Triflex ProTect incl. Triflex Special Fleece.

The Triflex JWS, version 1 and Triflex JWS, version 2
waterproofing systems have a General Building
Supervisory Authority Test Certificate in accordance
with the Building Regulations List A, Part 2, No. 1.4 -
Normally flammable joint waterproofing for concrete
components with high water-penetration resistance
against pressurised and non-pressurised water and
against ground moisture. The tests are based on the
testing principles for joint waterproofing (PG-ÜBB):
Junctions of structural waterproofing on concrete
components with high penetration resistance and in
accordance with the specifications in the working group
Building Regulations List A, Part 2, No. 1.4, for
assessment of expansion joints.

In addition, the waterproofing system is suitable for
use in water-exchange zones in usage class A, load
classes 1 and 2 according to the German Directive on
Watertight Concrete Structures (WU Directive).

The Triflex ProDetail / Triflex ProTect waterproofing
system has been awarded ETA approval (ETAG No. 06/0269
and 03/0020 respectively) with CE mark in the highest
usage categories W3, M and S, P1 to P4, S1 to S4, TL4,
TH4, BROOF (t1), BROOF (t2), BROOF (t3), and its root
resistance is also certified according to FLL
standards.

*Note*
The Triflex JWS, version 1 waterproof concrete joint
waterproofing system is used for crack control,
construction and expansion joints with a max. joint
width of <30 mm.

A maximum resultant deformation of Vr= 22.4 mm is
achieved with a max. water pressure of 1.5 bar (15 m
water column).

With the max. resultant deformations, the test setups
and their results must be observed based on the
associated General Building Supervisory Authority Test
Certificate (AbP). These form the basis of the values
reached. Changes to the geometry, the uncoupling zones
and the loop depths can cause the maximum resulting
deformation values to be higher or lower.

**01.06.0001 Triflex JWS, version 1 (area)**
Waterproofing of the joint area with Triflex ProDetail
or Triflex ProTect, each incl. Triflex Special Fleece.
Triflex Duct Tape, 10 cm in width, is applied to the
middle of the joint area. A connection of at least 10
cm to foreign material must be guaranteed on the left
and right of the joint. An additional protective layer
of Triflex ProDetail or Triflex ProTect is applied to
conclude. Application is performed according to the
material manufacturerlsquo;s technical guidelines.
Triflex Special Fleece: '.........' cm.
(See Triflex system drawing JWS-5101)
Unit: m

**01.06.0002 Triflex JWS, version1 (wall junction)**
Waterproofing of the joint area with Triflex ProDetail
or Triflex ProTect, each incl. Triflex Special Fleece.
Triflex Duct Tape, 10 cm in width, is applied to the
middle of the joint area. A connection of at least 10
cm to foreign material must be guaranteed on the left
and right of the joint. An additional protective layer
of Triflex ProDetail or Triflex ProTect is applied to
conclude. Application is performed according to the
material manufacturerlsquo;s technical guidelines.
Wall junction height: '.........' cm
Triflex Special Fleece: '.........' cm.
(See Triflex system drawing JWS-5102)
Unit: m

#### Section 01.07 Triflex water impermeable concrete joint

*Note*
Creation of joint waterproofing with Triflex ProDetail
or Triflex ProTect incl. Triflex Special Fleece.

The Triflex JWS, version 1 and Triflex JWS, version 2
waterproofing systems have a General Building
Supervisory Authority Test Certificate in accordance
with the Building Regulations List A, Part 2, No. 1.4 -
Normally flammable joint waterproofing for concrete
components with high water-penetration resistance
against pressurised and non-pressurised water and
against ground moisture. The tests are based on the
testing principles for joint waterproofing (PG-ÜBB):
Junctions of structural waterproofing on concrete
components with high penetration resistance and in
accordance with the specifications in the working group
Building Regulations List A, Part 2, No. 1.4, for
assessment of expansion joints.

In addition, the waterproofing system is suitable for
use in water-exchange zones in usage class A, load
classes 1 and 2 according to the German Directive on
Watertight Concrete Structures (WU Directive).

The Triflex ProDetail / Triflex ProTect waterproofing
system has been awarded ETA approval (ETAG No. 06/0269
and 03/0020 respectively) with CE mark in the highest
usage categories W3, M and S, P1 to P4, S1 to S4, TL4,
TH4, BROOF (t1), BROOF (t2), BROOF (t3), and its root
resistance is also certified according to FLL
standards.

*Note*
The Triflex JWS, version 2 waterproof concrete joint
waterproofing system is used for expansion joints.

The joint width must be at least 30 mm in order to be
able to form a loop. The joint must be widened as
necessary.

When forming this joint, a maximum resultant
deformation of Vr= 26.9 mm is achieved with a max.
water pressure of 2.0 bar (20 m water column).

With the max. resultant deformations, the test setups
and their results must be observed based on the
associated General Building Supervisory Authority Test
Certificate (AbP). These form the basis of the values
reached. Changes to the geometry, the uncoupling zones
and the loop depths can cause the maximum resulting
deformation values to be higher or lower.

**01.07.0001 Triflex JWS, version 2 (area)**
The Triflex Support Strip is adhered in the joint area
with the Triflex Cryl Paste before the loop is formed
with Triflex ProDetail or Triflex ProTect, with fleece
reinforcement. Once the waterproofing has cured, a
closed-cell PE round sealing band is inserted into the
loop and then grouted flush with Triflex ProDetail or
Triflex ProTect. Triflex Duct Tape is applied in the
middle over the non-adhesive area as definition. It is
recoated with fleece-reinforced Triflex ProDetail or
Triflex ProTect joint waterproofing. Once the
waterproofing has cured, an additional protective layer
of Triflex ProDetail or Triflex ProTect is applied. A
connection of at least 10 cm to foreign materials must
be guaranteed on the left and right of the joint.
Application is performed according to the material
manufacturerlsquo;s technical guidelines.
Triflex Special Fleece: '.........' cm.
(See Triflex system drawing JWS-5103)
Unit: m

**01.07.0002 Triflex JWS, version 2 (wall junction)**
The Triflex Support Strip is adhered in the joint area
with the Triflex Cryl Paste before the loop is formed
with Triflex ProDetail or Triflex ProTect, with fleece
reinforcement. Once the waterproofing has cured, a
closed-cell PE round sealing band is inserted into the
loop and then grouted flush with Triflex ProDetail or
Triflex ProTect. Triflex Duct Tape is applied in the
middle over the non-adhesive area as definition. It is
recoated with fleece-reinforced Triflex ProDetail or
Triflex ProTect joint waterproofing. Once the
waterproofing has cured, an additional protective layer
of Triflex ProDetail or Triflex ProTect is applied. A
connection of at least 10 cm to foreign materials must
be guaranteed on the left and right of the joint.
Application is performed according to the material
manufacturerlsquo;s technical guidelines.
Wall junction height: '.........' cm
Triflex Special Fleece: '.........' cm.
(See Triflex system drawing JWS-5104)
Unit: m

#### Section 01.08 Triflex Finish

**01.08.0001 Finishing the junction area**
For optical adjustment of the wall areas, Triflex Cryl
Finish 205 can be used for finishing.
Wall junction height: '.........' cm
Colour: '.........' at the discretion of the client.
Application according to the material
manufacturerlsquo;s technical guidelines.
Unit: m

#### Section 01.09 Protective measures

**01.09.0001 Protective padding, protective fleece**
To protect the joint from mechanical damage, protective
padding or protective fleece should be put in place
loosely on completion of the work.
Width: '.........' m
Material: '.........'
Mass per unit area: '.........' kg/m²
Unit: m

#### Section 01.10 Hourly rates

**01.10.0001 Foreman**
Hourly rate of a foreman.
Unit: h

**01.10.0002 Skilled trade worker**
Hourly rate of a skilled trade worker.
Unit: h

**01.10.0003 Assistant**
Hourly rate of an assistant.
Unit: h

#### Section 01.11 Materials

**01.11.0001 Materials**
Material consumption upon proof.
Unit: kg

#### Section 01.12 Disposal

**01.12.0001 Disposal**
Disposal of all waste and hazardous waste materials in
accordance with the current applicable laws and
implementing regulations.
Unit: psch
